# Ponte de aderência entre argamassa de reparação e betão existente, e protector de armaduras de aço, à base de resina epóxi

- Propriedade do ficheiro: CYPE INGENIEROS, S.A.
- Formato: FIEBDC-3/2002
- Moeda: EUR
- Custos indirectos: 3.00 %
- IVA: 23.00 %

## E Estruturas

### EH Betão armado

#### EHO Protecções

**EHO020** m² Ponte de aderência entre argamassa de reparação e betão existente, e protector de armaduras de aço, à base de resina epóxi.
Aplicação manual de adesivo de dois componentes à base de resina epóxi, sem dissolventes, Betopox 920 P "MOLINS", garantindo a aderência entre ambos, (rendimento: 1 kg/m²).
Critérios considerados na determinação do preço da unidade de obra: O preço não inclui a argamassa de reparação.
Inclui: Limpeza da superfície suporte. Preparação da mistura. Aplicação do produto.
Critério de medição de projecto: Superfície medida segundo documentação gráfica de Projecto.
Critério de medição de obra: Medir-se-á a superfície realmente executada segundo especificações de Projecto.

| Código | Un | Descrição | Rendimento | Preço | Importância |
|---|---|---|---|---|---|
| mt09reo002a | kg | Adesivo de dois componentes à base de resina epóxi, sem dissolventes, Betopox 920 P "MOLINS", como ponte de aderência entre argamassas de reparação e betão existente, segundo NP EN 1504-4. (material) | 1.000 | 16.10 | 16.10 |
| mo112 | h | Operário especializado construção. (mão de obra) | 0.123 | 23.86 | 2.93 |
| % | % | Custos directos complementares | 2 % | 19.03 | 0.38 |
|  |  | Custos directos |  |  | 19.41 |
