# Impregnação para a protecção do betão armado contra a corrosão

- Propriedade do ficheiro: CYPE INGENIEROS, S.A.
- Formato: FIEBDC-3/2002
- Moeda: EUR
- Custos indirectos: 3.00 %
- IVA: 23.00 %

## E Estruturas

### EH Betão armado

#### EHO Protecções

**EHO040** m² Impregnação para a protecção do betão armado contra a corrosão.
Aplicação manual de duas demãos de impregnação incolor inibidora da corrosão por migração, Cortec 2020 "MOLINS", apta para estar em contacto com agua potável, (rendimento: 0,27 l/m²), para a protecção do betão armado contra a corrosão.
Inclui: Limpeza da superfície suporte. Aplicação do produto.
Critério de medição de projecto: Superfície medida segundo documentação gráfica de Projecto.
Critério de medição de obra: Medir-se-á a superfície realmente executada segundo especificações de Projecto.

| Código | Un | Descrição | Rendimento | Preço | Importância |
|---|---|---|---|---|---|
| mt27tso020a | l | Impregnação incolor inibidora da corrosão por migração, Cortec 2020 "MOLINS", apta para estar em contacto com agua potável, para a protecção contra a corrosão de elementos de betão armado e pré-esforçado, segundo NP EN 1504-2. (material) | 0.270 | 68.64 | 18.53 |
| mo020 | h | Oficial de 1ª construção. (mão de obra) | 0.185 | 24.63 | 4.56 |
| mo113 | h | Operário não qualificado construção. (mão de obra) | 0.185 | 23.29 | 4.31 |
| % | % | Custos directos complementares | 2 % | 27.40 | 0.55 |
|  |  | Custos directos |  |  | 27.95 |
