# Reparação estrutural de betão, com argamassa de presa rápida à base de cimento, modificada com polímeros

- Propriedade do ficheiro: CYPE INGENIEROS, S.A.
- Formato: FIEBDC-3/2002
- Moeda: EUR
- Custos indirectos: 3.00 %
- IVA: 23.00 %

## E Estruturas

### EH Betão armado

#### EHY Reparações

**EHY012** m² Reparação estrutural de betão, com argamassa de presa rápida à base de cimento, modificada com polímeros.
Aplicação manual de argamassa tixotrópica, de presa rápida (15 minutos), modificada com polímeros, reforçada com fibras, resistente aos sulfatos, de retracção compensada, Propam Repar 910R "MOLINS", com uma resistência à compressão aos 28 dias maior ou igual a 25 N/mm² e um módulo de elasticidade maior ou igual a 15000 N/mm², classe R3, tipo PCC, segundo NP EN 1504-3, Euroclasse A1 de reacção ao fogo, segundo NP EN 13501-1, em camada de 15 mm de espessura média, com acabamento superficial afagado com esponja ou talocha, para reparação e reforço estrutural de elemento de betão.
Inclui: Preparação da mistura. Aplicação do produto. Perfilamento de arestas. Cura.
Critério de medição de projecto: Superfície medida segundo documentação gráfica de Projecto.
Critério de medição de obra: Medir-se-á a superfície realmente executada segundo especificações de Projecto.

| Código | Un | Descrição | Rendimento | Preço | Importância |
|---|---|---|---|---|---|
| mt09reo040a | kg | Argamassa tixotrópica, de presa rápida (15 minutos), modificada com polímeros, reforçada com fibras, resistente aos sulfatos, de retracção compensada, Propam Repar 910R "MOLINS", com uma resistência à compressão aos 28 dias maior ou igual a 25 N/mm² e um módulo de elasticidade maior ou igual a 15000 N/mm², classe R3, tipo PCC, segundo NP EN 1504-3, Euroclasse A1 de reacção ao fogo, segundo NP EN 13501-1, para reparação estrutural do betão. (material) | 28.500 | 1.18 | 33.63 |
| mt08aaa010a | m³ | Água. (material) | 0.004 | 1.50 | 0.01 |
| mo020 | h | Oficial de 1ª construção. (mão de obra) | 0.431 | 24.63 | 10.62 |
| mo113 | h | Operário não qualificado construção. (mão de obra) | 0.431 | 23.29 | 10.04 |
| % | % | Custos directos complementares | 2 % | 54.30 | 1.09 |
|  |  | Custos directos |  |  | 55.39 |
