# Impregnação para a protecção do betão armado contra a corrosão

- Propriedade do ficheiro: CYPE Ingenieros S.A.
- Formato: FIEBDC-3/2016
- Programa: Gerador de preços para construção civil. CYPE Ingenieros, S.A.
- Data: 06/06/2025
- Moeda: EUR
- Custos indirectos: 3 %
- IVA: 23 %

## E Estruturas

### EH Betão armado

#### EHO Protecções

**EHO040** m² Impregnação para a protecção do betão armado contra a corrosão.
Aplicação manual de duas demãos de impregnação incolor inibidora da corrosão por migração, Cortec 2020 "MOLINS", apta para estar em contacto com agua potável, (rendimento: 0,27 l/m²), para a protecção do betão armado contra a corrosão.
Inclui: Limpeza da superfície suporte. Aplicação do produto.
Critério de medição de projecto: Superfície medida segundo documentação gráfica de Projecto.
Critério de medição de obra: Medir-se-á a superfície realmente executada segundo especificações de Projecto.

| Código | Un | Descrição | Rendimento | Preço | Importância |
|---|---|---|---|---|---|
| mt27tso020a | l | Impregnação incolor inibidora da corrosão por migração, Cortec 2020 "MOLINS", apta para estar em contacto com agua potável, para a protecção contra a corrosão de elementos de betão armado e pré-esforçado, segundo NP EN 1504-2. (material) | 0.27 | 68.64 | 18.533 |
| mo020 | h | Oficial de 1ª construção. (mão de obra) | 0.185 | 24.63 | 4.557 |
| mo113 | h | Operário não qualificado construção. (mão de obra) | 0.185 | 23.29 | 4.309 |
| % | % | Custos directos complementares | 2 % | 27.399 | 0.548 |
|  |  | Custos directos |  |  | 27.947 |

Resíduos:
- colocação: mt27tso020a; factor de resíduo 0.035

## Recursos

**mt27tso020a** l Impregnação incolor inibidora da corrosão por migração
Dados técnicos: Custo energético 36.000 MJ; Emissão de CO2 1.149 kg; Código LER 17 09 04; Massa do elemento 1.04 kg; Volume 0.000693 m3
Resíduos:
- embalagem: re150104 Embalagens de metal. (componente de resíduo); rendimento 0.064 kg; Código LER 15 01 04; Massa do elemento 1 kg; Volume 0.001667 m3
