# Pintura com tinta anti-carbonatação

- Propriedade do ficheiro: CYPE Ingenieros S.A.
- Formato: FIEBDC-3/2016
- Programa: Gerador de preços para construção civil. CYPE Ingenieros, S.A.
- Data: 06/06/2025
- Moeda: EUR
- Custos indirectos: 3 %
- IVA: 23 %

## R Revestimentos

### RL Tratamentos superficiais de protecção

#### RLB Anti-carbonatação

**RLB010** m² Pintura com tinta anti-carbonatação.
Aplicação manual de duas demãos de tinta para interior e exterior, Betopaint "MOLINS", à base de copolímeros acrílicos em emulsão aquosa, cor branca, acabamento mate, textura lisa, (rendimento: 0,3 l/m² cada demão), para a protecção do betão ou argamassa contra a carbonatação e ambientes agressivos.
Inclui: Limpeza da superfície suporte. Aplicação de uma demão de primário e uma demão de acabamento.
Critério de medição de projecto: Superfície medida segundo documentação gráfica de Projecto.
Critério de medição de obra: Medir-se-á a superfície realmente executada segundo especificações de Projecto.

| Código | Un | Descrição | Rendimento | Preço | Importância |
|---|---|---|---|---|---|
| mt27tso030a | l | Tinta para interior e exterior, Betopaint "MOLINS", à base de copolímeros acrílicos em emulsão aquosa, cor branca, acabamento mate, textura lisa, permeável ao vapor de água e resistente aos raios UV, para a protecção de betão ou argamassa, contra a carbonatação e ambientes agressivos contaminados, segundo NP EN 1504-2. (material) | 0.6 | 3.77 | 2.262 |
| mo038 | h | Oficial de 1ª pintor. (mão de obra) | 0.165 | 24.63 | 4.064 |
| mo076 | h | Ajudante de pintor. (mão de obra) | 0.165 | 24.04 | 3.967 |
| % | % | Custos directos complementares | 2 % | 10.293 | 0.206 |
|  |  | Custos directos |  |  | 10.499 |

Resíduos:
- colocação: mt27tso030a; factor de resíduo 0.055

## Recursos

**mt27tso030a** l Tinta para interior e exterior
Dados técnicos: Custo energético 48.349 MJ; Emissão de CO2 2.389 kg; Código LER 08 01 11; Massa do elemento 1.7 kg; Volume 0.001889 m3
Resíduos:
- embalagem: re170203 Plástico. (componente de resíduo); rendimento 0.023 kg; Código LER 17 02 03; Massa do elemento 1 kg; Volume 0.001667 m3
